# AUSSCHREIBEN.DE
Leistungsbeschreibung (GAEB 90, DA81)
Währung: _

## AUSSCHREIBEN.DE - Triflex
Datum: 24.04.25

### Titel 01 Triflex BFS - Balkon Beschichtungssystem

*Hinweis*
Triflex BFS
Balkonbeschichtungssystem mit Triflex ProFloor

Bauvorhaben: '...'
Architekt/Bauherr: '...'

Vorbemerkungen:

Die Verarbeitung erfolgt mit Produkten der Firma
Triflex GmbH & Co. KG, Minden.

Die Einhaltung aller gültigen Richtlinien wird für die
jeweils empfohlenen Systemaufbauten mit Triflex-
Produkten berücksichtigt bzw. vorausgesetzt.

Die Abdichtungen innerhalb des Systemaufbaus mit
Triflex ProDetail (Anschlüsse, Details) sind durch eine
europäisch technische Bewertung (ETA), ausgestellt
durch das Deutsche Institut für Bautechnik (DIBt),
abgesichert und erfüllen die Anforderungen der
Bauproduktenverordnung der EU (CE-Kennzeichnung) nach
ETAG Nr. 005 in der jeweils höchsten Nutzungskategorie.
Ein allgemeines bauaufsichtliches Prüfzeugnis (PG-FLK)
weist die Verwendbarkeit der Detailbdichtung innerhalb
des Systemaufbaus als Bauwerksabdichtung auf bis zu 90°
geneigten Flächen gemäß MVV TB C 3.28 nach. Darüber
hinaus ist für Triflex ProDetail eine zu erwartende
Nutzungsdauer von 40 Jahren auf Grundlage von
zusätzlichen Belastungsprüfungen gemäß Europäischem
Bewertungsdokument (EAD) nachgewiesen.
Die Verwendung des Systems als schwer entflammbare
Variante S1 wird ebenfalls durch ein allgemeines
bauaufsichtliches Prüfzeugnis nachgewiesen.
Der Systemaufbau erfüllt die Anforderungen der Klasse
OS 8 gemäß der DAfStb-Richtlinie Schutz und
Instandsetzung von Betonbauteilen nach OS 8 der DAfStb
RL SIB 2005 (Instandsetzungs-Richtlinie).

Der Auftragnehmer hat vor Auftragserteilung
nachzuweisen, dass er für die Verarbeitung von Triflex-
Produkten geschult wurde. Andernfalls ist die
Einweisung durch einen Schulungsmeister am Objekt
sicherzustellen.

Die in der Ausarbeitung enthaltenen Massen sind auf der
Baustelle zu überprüfen.

Die Abrechnung erfolgt nach gemeinsamem Aufmaß des
Auftragnehmers mit dem Auftraggeber.

Die Beschichtung ist so auszuführen, dass bei
Arbeitsunterbrechung ein Eindringen von
Niederschlagswasser in den Systemaufbau verhindert
wird.

Für die Schuttbeseitigung sind die Abfuhr- und
Deponiekosten in die Einzelpreise einzukalkulieren bzw.
gesondert auszuweisen.

Bedenken gegen die Vorleistungen anderer Unternehmer
sind dem Auftraggeber unverzüglich, möglichst schon vor
Beginn der Arbeiten, schriftlich mitzuteilen.

Dem Bieter wird empfohlen, vor Angebotsabgabe das
Objekt zu besichtigen.

Falls bei den Ausführungsarbeiten Änderungen oder
Sonderarbeiten erforderlich werden, die nicht erfasst
sind, sind diese im einzelnen vor Ausführung anzuzeigen
und anschließend gesondert zu verrechnen.

Die Arbeiten verstehen sich, wenn nicht ausdrücklich
anders beschrieben, als fix und fertige Leistung,
einschließlich Lieferung aller erforderlichen
Materialien und Nebenleistungen.

Als Vertragsbestandteile gelten:
· Leistungsverzeichnis
· Systembeschreibung und Produktinformationen des
Herstellers
· DIN 18202 - Toleranzen im Hochbau
· DIN 18531 - Abdichtung von Dächern, Balkonen, Loggien
und Laubengängen
· DAfStb-Richtlinie (Instandsetzungsrichtlinie)
· Baupolizeiliche Bestimmungen
· Unfallverhütungsvorschriften
· VOB Teil B
in den jeweils zum Zeitpunkt des Vertragsabschlusses
gültigen Fassungen.

Der Systemaufbau ist vom sachkundigen Planer nach
objektspezifischen Anforderungen anzupassen.
Detaillierte Ausschreibungstexte sind vom Planer
eigenverantwortlich zu erstellen. Mit der Übermittlung
dieses Leistungsverzeichnis-Entwurfs ist keine konkrete
Projektberatung verbunden. Die Textausarbeitung ist
eine unverbindliche Serviceleistung von Triflex.
Rechtsansprüche aus dieser Leistung sind
ausgeschlossen.

Stand: 04/2025

*Hinweis*
Das System Triflex BFS ist eine Balkonbeschichtung mit
einer Detailabdichtung nach DIN 18531 zur Abdichtung
von Dachterrassen, Balkonen, Loggien und Laubengängen.
Das Beschichtungssystem auf PMMA-Harzbasis besteht aus
einer Grundierung, einer vliesarmierten
Detailabdichtung sowie einer Nutzschicht und
unterschiedlichen Oberflächenvarianten mit
Rutschhemmungen von R 9 bis R 12.

System- und Produkteigenschaften:
· Wasserdichtes Dickschichtsystem durchgehend auf
Polymethylmethacrylatharzbasis (PMMA)
· Anschlüsse und Details als vliesarmierte Abdichtung
· Mechanisch hoch belastbar
· Nahtlos
· Kalt applizierbar
· Schnell reaktiv
· Lösemittelfrei
· Vollflächig haftend auf den verschiedensten
Untergründen
· Selbstnivellierend
· Witterungsbeständig (UV, IR usw.)
· Chemisch beständig
· Statisch rissüberbrückend
· Verarbeitungsbedingungen gemäß System- und
Produktbeschreibungen des Herstellers (z.B.
Anwendungstemperatur mind. 0 °C, Untergrundfeuchtigkeit
max. 6 Gew.-%, Oberflächentemperatur mind. 3 °C über
dem Taupunkt)
· Geprüfte Beschichtung nach DIN EN 1504
· Entspricht der DIN 18531-5, Anhang A (OS 8)
· Triflex BFS, Variante S1 ist schwer entflammbar (B1
nach DIN 4102 sowie Klasse Bfl-s1 nach DIN EN 13501-1)

Für die Detailabdichtung gilt darüber hinaus:
· Wurzel- und rhizomfest nach FLL-Verfahren
· Nachweis der Wurzel- und Rhizomfestigkeit für Triflex
ProDetail als Anschluss auf Bitumen- und
Kunststoffbahnen in Anlehnung an das FLL-Verfahren
· Triflex ProDetail erfüllt die Anforderungen bezüglich
Ökotoxizität und Gentoxizität gemäß des Blauen Engels
für Flüssigkunststoffe
· Produktspezifische Umwelt-Produktdeklaration (EPD)
nach EN 15804:2012 + A2:2019/AC:2021
· Dynamisch rissüberbrückend
· Rissüberbrückend bis 3,0 mm in Anlehnung an PG-FLK
· Brandverhalten nach EN 13501-5: Klasse BROOF(t1),
BROOF(t2), BROOF(t3), BROOF(t4)
· Brandverhalten nach EN 13501-1: Klasse E
· Europäische technische Bewertung mit CE-Kennzeichnung
in den jeweils höchsten Nutzungskategorien (W3, M und
S, P1 bis P4, S1 bis S4, TL4, TH4)
· Zu erwartende Lebensdauer von 40 Jahren für Triflex
ProDetail auf Grundlage erweiterter Prüfparameter gemäß
Europäischem Bewertungsdokument (EAD)

*Hinweis*
Erweiterte Prüfparameter gemäß der anwendbaren
Europäischen Bewertungsdokument (EAD):

Nr.ParameterW1W2W3Triflex
ProDetail1.Nutzungsdauer51025402.UV200 MJ/m²400
MJ/m²1000 MJ/m²2000 MJ/m² 3.Wasser90 d180 d200 d4.Wärme
70 °C100 d200 d400 d480 d5.Ermüdungs-
widerstand25050010001500

**01.0001 Baustelleneinrichtung, allgemein**
Baustelle einrichten und nach Abschluss der Arbeiten
räumen. Vorhalten von Maschinen, Geräten, Werkzeugen
und sonstigen Betriebsmitteln, die zur Durchführung der
Arbeiten erforderlich sind.
Die Baustelle wird besenrein hinterlassen.
Einheit: psch
- Zuordnung: 391
- Zuordnung: 0

**01.0002 Hohllagen**
Vorhandene Oberflächen durch Abklopfen mit einem Hammer
auf Hohllagen untersuchen und entsprechende Stellen
markieren.
Einheit: psch
- Zuordnung: 397
- Zuordnung: 81

**01.0003 Feuchtegehalt**
Vorhandenen Betonuntergrund mit geeignetem Messwerkzeug
(z. B. CM-Gerät) auf Feuchtegehalt untersuchen und
protokollieren.
Einheit: psch
- Zuordnung: 397
- Zuordnung: 81

**01.0004 Ebenheit und Gefälle**
Prüfung des vorhandenen Untergrundes auf Ebenheit und
Gefälle.
Einheit: psch
- Zuordnung: 397
- Zuordnung: 81

**01.0005 Haftzugfestigkeit**
Vorhandenen Untergrund mit geeignetem Messwerkzeug
(z.B. Herion-Gerät) auf vorgegebene Haftzugfestigkeit
untersuchen und protokollieren.
Einheit: psch
- Zuordnung: 397
- Zuordnung: 81

*Hinweis*
Siehe Triflex BFS Systembeschreibung, Tabelle
Untergrundvorbehandlung.
Die Variante Triflex BFS S1 (schwer entflammbar) ist in
der Fläche nur auf massiven mineralischen Untergründen
mit einer Rohdichte >1.350 kg/m³ einsetzbar (z. B.
Beton, Estrich und Leichtbeton).

**01.0006 Schleifen**
Vorbereitung des Untergrundes durch Schleifen mit
geeigneten Schleifgeräten inkl. Reinigung, Aufnahme,
Abtransport und ordnungsgemäßer Entsorgung von
anfallendem Bauschutt.
Einheit: m²
- Zuordnung: 352
- Zuordnung: 81

**01.0007 Fräsen**
Abtragen verunreinigter Oberflächen des Betons/Estrich
mittels geeigneter Fräse ca. 5 mm tief, um einen haft-
und tragfähigen Untergrund zu erhalten inkl. Aufnahme,
Abtransport und ordnungsgemäßer Entsorgung des
Fräsgutes.
Einheit: m²
- Zuordnung: 352
- Zuordnung: 81

*Hinweis*
Siehe Triflex BFS Systembeschreibung, Tabelle
Untergrundvorbehandlung.

**01.0008 Grundierung Asphalt**
Grundieren mit Triflex Cryl Primer 222.
Verbrauch: mind. 0,40 kg/m²
Ausführung nach den technischen Richtlinien des
Materialherstellers. Die Haftung zum Untergrund ist
immer objektbezogen zu prüfen.
Einheit: m²
- Zuordnung: 352
- Zuordnung: 81

**01.0009 Grundierung Beton / Holz**
Z. B. bei Beton, Estrich, Fliesen, Holz, Leichtbeton,
Putz/Mauerwerk.
Grundieren mit Triflex Cryl Primer 276.
Verbrauch: mind. 0,40 kg/m²
Ausführung nach den technischen Richtlinien des
Materialherstellers. Die Haftung zum Untergrund ist
immer objektbezogen zu prüfen.
Einheit: m²
- Zuordnung: 352
- Zuordnung: 81

**01.0010 Universelle Grundierung Beton und Asphalt**
Z. B. bei Beton, Estrich, Holz sowie bei Asphalt,
Heißbitumenabstrich, Kaltbitumenanstrich,
Polymerbitumenbahnen (PYP) mod. (APP).
Grundieren mit Triflex Cryl UniPrimer 285.
Verbrauch: mind. 0,40 kg/m²
Ausführung nach den technischen Richtlinien des
Materialherstellers. Die Haftung zum Untergrund ist
immer objektbezogen zu prüfen.
Einheit: m²
- Zuordnung: 352
- Zuordnung: 81

**01.0011 Grundierung Wärmedämm-Verbundsystem**
Z. B. bei Wärmedämm-Verbundsystemen,
kunststoffmodifiziertem Mörtel.
Grundieren mit Triflex Pox R 100 inkl. Absandung im
Überschuss mit Quarzsand, Körnung 0,2-0,6 mm. Entfernen
des Überschusses nach Aushärtung.
Anschlusshöhe: '.........' cm
Verbrauch Triflex Pox R 100: mind. 0,30 kg/m²
Verbrauch Quarzsand 0,2-0,6 mm: mind. 2,00 kg/m²
Ausführung nach den technischen Richtlinien des
Materialherstellers. Die Haftung zum Untergrund ist
immer objektbezogen zu prüfen.
Einheit: m²
- Zuordnung: 352
- Zuordnung: 81

**01.0012 Grundierung Glas**
Grundieren mit Triflex Glas Primer inkl. vorheriger
Reinigung der Fläche mit Triflex Glas Reiniger.
Verbrauch Triflex Glas Reiniger: mind. 0,05 l/m²
Verbrauch Triflex Glas Primer: ca. 0,05 l/m²
Ausführung nach den technischen Richtlinien des
Materialherstellers. Die Haftung zum Untergrund ist
immer objektbezogen zu prüfen.
Einheit: m²
- Zuordnung: 352
- Zuordnung: 81

**01.0013 Grundierung Metall**
Z. B. bei Edelstahl, Stahl und Zink.
Grundieren mit Triflex Metal Primer inkl. vorheriger
Reinigung der Fläche mit Triflex Reiniger.
Verbrauch Triflex Reiniger: mind. 0,20 l/m²
Verbrauch Triflex Metal Primer: ca. 0,15 l/m²
Ausführung nach den technischen Richtlinien des
Materialherstellers. Die Haftung zum Untergrund ist
immer objektbezogen zu prüfen.
Einheit: m²
- Zuordnung: 352
- Zuordnung: 81

**01.0014 Gefälleherstellung mit Verbundestrich**
Erstellen eines ausreichenden Gefälles mit Triflex
CeFix Screed 631 (Mindestschichtdicke 20 mm) inkl.
Grundierung des mineralischen Untergrundes mit Triflex
CeFix Primer 795.
Dicke im Mittel: '.........' mm
Verbrauch Triflex CeFix Primer 795: mind. 0,30 kg/m²
Verbrauch Triflex CeFix Screed 631: ca. 2,20 kg/m² pro
mm Schichtdicke

Schnelle Aushärtezeiten:
Begehbar nach : ca. 1 Std. bei +20 °C
Schleifen nach: ca. 2 Std. bei +20 °C (nur bei
Unebenheiten notwendig)
Grundieren nach: ca. 3 Std. bei +20 °C

Grundieren mit Triflex Cryl Primer 276 oder Triflex
Cryl UniPrimer 285.
Verbrauch: mind. 0,40 kg/m²

Ausführung nach den technischen Richtlinien des
Materialherstellers.

Der Gefälleestrich Triflex CeFix Screed 631 besitzt
eine CE-Kennzeichnung nach DIN EN 13813 mit den
Kennwerten A1, CT-C40-F6.

Klassifizierung des Brandverhaltens Bfl-s1 nach DIN EN
13501-1.
Einheit: m²
- Zuordnung: 352
- Zuordnung: 25

**01.0015 Gefälleherstellung auf Trennlage (schwimmende Verlegung)**
Erstellen eines ausreichenden Gefälles mit Triflex
CeFix Screed 631 (Mindestschichtdicke 40 mm) inkl.
Trennlage und Estrichranddämmstreifen.
Dicke im Mittel: '.........' mm
Verbrauch Triflex CeFix Screed 631: ca. 2,20 kg/m² pro
mm Schichtdicke

Schnelle Aushärtezeiten:
Begehbar nach : ca. 1 Std. bei +20 °C
Schleifen nach: ca. 2 Std. bei +20 °C (nur bei
Unebenheiten notwendig)
Grundieren nach: ca. 3 Std. bei +20 °C

Grundieren mit Triflex Cryl Primer 276 oder Triflex
Cryl UniPrimer 285.
Verbrauch: mind. 0,40 kg/m²

Ausführung nach den technischen Richtlinien des
Materialherstellers.

Der Gefälleestrich Triflex CeFix Screed 631 besitzt
eine CE-Kennzeichnung nach DIN EN 13813 mit den
Kennwerten A1, CT-C40-F6.

Klassifizierung des Brandverhaltens Bfl-s1 nach DIN EN
13501-1.
Einheit: m²
- Zuordnung: 352
- Zuordnung: 25

**01.0016 Gefälleherstellung**
Erstellung eines ausreichenden Gefälles mit Triflex
Cryl Level 215+.
Dicke im Mittel: '.........' mm
Verbrauch: ca. 2,20 kg/m² pro mm Schichtdicke
Ausführung nach den technischen Richtlinien des
Materialherstellers.
Einheit: m²
- Zuordnung: 352
- Zuordnung: 25

**01.0017 Spachteln**
Z. B. bei Schwindrissen, kleinen Ausbrüchen und
Unebenheiten.
Spachteln und auffüllen mit Triflex Cryl Spachtel.
Verbrauch: ca. 1,40 kg/m² pro mm Schichtdicke
Ausführung nach den technischen Richtlinien des
Materialherstellers.
Einheit: m²
- Zuordnung: 352
- Zuordnung: 81

**01.0018 Egalisieren**
Z. B. bei großen Ausbrüchen.
Egalisieren und auffüllen mit Triflex Cryl RS 240.
Verbrauch: ca. 2,20 kg/m² pro mm Schichtdicke
Ausführung nach den technischen Richtlinien des
Materialherstellers.
Einheit: m²
- Zuordnung: 352
- Zuordnung: 81

**01.0019 Kratzspachtel, mineralischer Untergrund oder Asphalt**
Ausbesserung von Fehlstellen des vorhandenen
mineralischen Untergrundes oder Asphalt mit
Kratzspachtel auf Basis von Triflex ProFloor.
Triflex ProFloor Kratzspachtel aus 33 kg Triflex
ProFloor unter Zugabe von bis zu 10 kg Quarzsand (0,2-
0,6 mm), Farbton grau.
Mittlere Schichtdicke: '.........'
Verbrauch mind. 2,00 kg/m² pro mm Schichtdicke
Ausführung nach den techn. Richtlinien des
Materialherstellers.
Einheit: m²
- Zuordnung: 352
- Zuordnung: 81

**01.0020 Türschwellen- / Fassadenentwässerung**
Türschwellen- / Fassadenentwässerung
Montage einer Entwässerungsrinne im barrierefreien Tür-
/Fassadenbereich.
Triflex Framebox auf die benötigte Breite der
Türschwelle ausziehen und mit einem Gefälle >2 % auf
den Untergrund mit Triflex Cryl Spachtel kleben.
Die Position des Ablaufstutzens in der Triflex Framebox
sowie die Entwässerung über diese sind vor der Montage
zu berücksichtigen.
Die Triflex Framebox ist eine verlorene Schalung, die
vor der Erstellung des Gefälleestrichs verbaut wird.
Verbrauch Triflex Cryl Spachtel: ca. 1,40 kg/m² pro mm
Schichtdicke

Nach der Detailabdichtung mit Triflex ProDetail (siehe
Pos.-Nr. 6.15 "Entwässerungsrinne Triflex Framebox")
ACO Frameline mit ACO Fit in Höhenverstellern auf
passende Höhe justieren und in Triflex Framebox
stellen. ACO Rost in ACO Frameline legen.
Triflex Framebox (Rinne) Stahl verzinkt,
Breite: '.........' cm,
Länge: '.........' cm,
Anzahl: '.........'
ACO Frameline (Rahmen), Edelstahl,
Breite: '.........' cm,
Länge: '.........' cm,
Anzahl: '.........'
ACO Fit in Höhenversteller, Edelstahl,
Typ: '.........',
Anzahl: '.........'
ACO Rost, Edelstahl,
Rosttyp: '.........',
Breite: '.........' cm,
Länge: '.........' cm,
Anzahl: '.........'
Ausführung nach den techn. Richtlinien des
Materialherstellers.
Einheit: m
- Zuordnung: 359
- Zuordnung: 45

*Hinweis*
Herstellung von Detailabdichtungen mit Triflex
ProDetail inkl. Triflex Spezialvlies. Das
Abdichtungssystem Triflex ProDetail besitzt eine ETA-
Bewertung (ETA Nr. 06/0269) mit CE-Kennzeichnung in den
jeweils höchsten Nutzungskategorien W3, M und S, P1 bis
P4, S1 bis S4, TL4, TH4, BROOF(t1), BROOF(t2),
BROOF(t3), BROOF(t4).
· Zu erwartende Lebensdauer von 40 Jahren auf Grundlage
erweiterter Prüfparameter gemäß Europäischem
Bewertungsdokument (EAD)
· Brandverhalten: Klasse E nach DIN EN 13501-1
· Triflex ProDetail entspricht der DIN 18531 und der
Fachregel für Abdichtungen des ZVDH
(Flachdachrichtlinie)
· Besitzt ein allgemeines bauaufsichtliches Prüfzeugnis
(abP) nach PG-FLK gemäß VV TB, lfd. Nr. C 3.28
· Nachweis der Wurzelfestigkeit nach FLL-Verfahren
sowie als Anschluss auf Bitumen- und Kunststoffbahnen
· Erfüllt die Anforderungen bezüglich Ökotoxizität und
Gentoxizität gemäß des Blauen Engels für
Flüssigkunststoffe
· Produktspezifische Umwelt-Produktdeklaration (EPD)
nach EN 15804:2012 + A2:2019/AC:2021
· Widerstand gegenüber Hagelschlag nach DIN EN 13583
für harte und flexible Untergründe
· Statische Rissüberbrückung: 3 mm nach DIN EN 1062-7
· Dynamische Rissüberbrückung: 1 mm auf Grundlage der
Prüfungen zur ETA-Bewertung
· Radondicht

**01.0021 Wandanschluss**
Abdichten des Wandanschlusses mit Triflex ProDetail
inkl. Triflex Spezialvlies.
Verbrauch Triflex ProDetail: mind. 3,00 kg/m²
Ausführung nach den technischen Richtlinien des
Materialherstellers.
(Siehe Triflex Systemzeichnung BFS-2303)
Eigenschaften der Detailabdichtung Triflex ProDetail
siehe Pos. "ETA-Bewertung".
Einheit: m
- Zuordnung: 363
- Zuordnung: 21

**01.0022 Wandanschluss, Erhöhung Zwischenhaftung**
Für einen besseren Haftverbund zwischen der Triflex-
Abdichtung und dem späteren Wärmedämmverbundsystem.
Erstellung einer Nutzschicht auf der Abdichtung nach
Pos. "Wandanschluss" mit Triflex ProDetail inkl.
Absandung im Überschuss mit Quarzsand, Körnung 0,7-1,2
mm. Entfernen des Überschusses nach Aushärtung.
Triflex ProDetail, Verbrauch mind. 1,00 kg/m².
Quarzsand 0,7-1,2 mm, Verbrauch mind. 7,00 kg/m² im
Überschuss.
Ausführung nach den technischen Richtlinien des
Materialherstellers.
Einheit: m
- Zuordnung: 363
- Zuordnung: 21

**01.0023 Türschwelle**
Abdichten der Türschwelle mit Triflex ProDetail inkl.
Triflex Spezialvlies.
Verbrauch Triflex ProDetail: mind. 3,00 kg/m²
Ausführung nach den technischen Richtlinien des
Materialherstellers.
(Siehe Triflex Systemzeichnung BFS-2303, analog)
Eigenschaften der Detailabdichtung Triflex ProDetail
siehe Pos. "ETA-Bewertung".
Einheit: m
- Zuordnung: 363
- Zuordnung: 21

**01.0024 Gully**
Abdichten des Entwässerungseinlaufs mit Triflex
ProDetail inkl. Triflex Spezialvlies.
Verbrauch Triflex ProDetail: mind. 3,00 kg/m²
Ausführung nach den technischen Richtlinien des
Materialherstellers.
(Siehe Triflex Systemzeichnung BFS-2305)
Eigenschaften der Detailabdichtung Triflex ProDetail
siehe Pos. "ETA-Bewertung".
Einheit: Stk
- Zuordnung: 363
- Zuordnung: 21

**01.0025 Rinne**
Abdichten des Rinneneinlaufs mit Triflex ProDetail
inkl. Triflex Spezialvlies.
Verbrauch Triflex ProDetail: mind. 3,00 kg/m²
Ausführung nach den technischen Richtlinien des
Materialherstellers.
(Siehe Triflex Systemzeichnung BFS-2305, analog)
Eigenschaften der Detailabdichtung Triflex ProDetail
siehe Pos. "ETA-Bewertung".
Einheit: m
- Zuordnung: 363
- Zuordnung: 21

**01.0026 Stützenanschluss**
Abdichten des Stützenanschlusses mit Triflex ProDetail
inkl. Triflex Spezialvlies.
Verbrauch Triflex ProDetail: mind. 3,00 kg/m²
Ausführung nach den technischen Richtlinien des
Materialherstellers.
(Siehe Triflex Systemzeichnung BFS-2304)
Eigenschaften der Detailabdichtung Triflex ProDetail
siehe Pos. "ETA-Bewertung".
Einheit: Stk
- Zuordnung: 363
- Zuordnung: 21

**01.0027 Durchdringung**
Abdichten der Durchdringung mit Triflex ProDetail inkl.
Triflex Spezialvlies.
Verbrauch Triflex ProDetail: mind. 3,00 kg/m²
Ausführung nach den technischen Richtlinien des
Materialherstellers.
(Siehe Triflex Systemzeichnung BFS-2304)
Eigenschaften der Detailabdichtung Triflex ProDetail
siehe Pos. "ETA-Bewertung".
Einheit: Stk
- Zuordnung: 363
- Zuordnung: 21

**01.0028 Stirnkante mit vorgehängter Rinne**
Abdichten der Stirnkante mit Triflex ProDetail inkl.
Triflex Spezialvlies.
Verbrauch Triflex ProDetail: mind. 3,00 kg/m²
Ausführung nach den technischen Richtlinien des
Materialherstellers.
(Siehe Triflex Systemzeichnung BFS-2306)
Eigenschaften der Detailabdichtung Triflex ProDetail
siehe Pos. "ETA-Bewertung".
Einheit: m
- Zuordnung: 363
- Zuordnung: 21

**01.0029 Stirnkante mit Traufblech**
Abdichten der Stirnkante mit Triflex ProDetail inkl.
Triflex Spezialvlies.
Verbrauch ProDetail: mind. 3,00 kg/m²
Ausführung nach den technischen Richtlinien des
Materialherstellers.
(Siehe Triflex Systemzeichnung BFS-2306, analog)
Eigenschaften der Detailabdichtung Triflex ProDetail
siehe Pos. "ETA-Bewertung".
Einheit: m
- Zuordnung: 363
- Zuordnung: 21

**01.0030 Stirnkante mit Abschlussprofil**
Montage und Einkleben des Triflex Balkon
Abschlussprofils mit Triflex Cryl Spachtel.
Verbrauch Triflex Cryl Spachtel: ca. 1,40 kg/m² pro mm
Schichtdicke
Abdichten der Stirnkante mit Triflex ProDetail inkl.
Triflex Spezialvlies.
Verbrauch Triflex ProDetail: mind. 3,00 kg/m²
Ausführung nach den technischen Richtlinien des
Materialherstellers.
(Siehe Triflex Systemzeichnung BFS-2307)
Eigenschaften der Detailabdichtung Triflex ProDetail
siehe Pos. "ETA-Bewertung".
Einheit: m
- Zuordnung: 363
- Zuordnung: 21

**01.0031 Stirnkante mit Abschlussprofil P 250**
Montage und Einkleben des Triflex Balkon
Abschlussprofils P 250 mit Triflex Cryl Spachtel.
Verbrauch Triflex Cryl Spachtel: ca. 1,40 kg/m² pro mm
Schichtdicke
Abdichten der Stirnkante mit Triflex ProDetail inkl.
Triflex Spezialvlies.
Verbrauch Triflex ProDetail: mind. 3,00 kg/m²
Ausführung nach den technischen Richtlinien des
Materialherstellers.
(Siehe Triflex Systemzeichnung BFS-2307, analog)
Eigenschaften der Detailabdichtung Triflex ProDetail
siehe Pos. "ETA-Bewertung".
Einheit: m
- Zuordnung: 363
- Zuordnung: 21

**01.0032 Wandanschluss über selbsttragendem Wärmedämmelement**
Z. B. Schöck Isokorb®.
Abdichten des Wandanschlusses inkl. des
Wärmedämmelements mit Triflex ProDetail inkl. Triflex
Spezialvlies.
Ausführung gemäß Detailzeichnung
Plan Nr. '.........'
Verbrauch Triflex ProDetail: mind. 3,00 kg/m²
Wärmedämmelement, Marke / Typ:
'.........'
Ausführung nach den technischen Richtlinien des
Materialherstellers.
Eigenschaften der Detailabdichtung Triflex ProDetail
siehe Pos. "ETA-Bewertung".
Einheit: m
- Zuordnung: 363
- Zuordnung: 21

**01.0033 Fenster**
Abdichten der Fenster mit Triflex ProDetail inkl.
Triflex Spezialvlies.
Verbrauch Triflex ProDetail: mind. 3,00 kg/m²
Ausführung nach den technischen Richtlinien des
Materialherstellers.
Eigenschaften der Detailabdichtung Triflex ProDetail
siehe Pos. "ETA-Bewertung".
Einheit: m
- Zuordnung: 363
- Zuordnung: 21

**01.0034 Entwässerungsrinne Triflex Framebox**
Abdichten der Triflex Framebox mit Triflex ProDetail
inkl. Triflex Spezialvlies.
Verbrauch Triflex ProDetail: mind. 3,00 kg/m²
Ausführung nach den technischen Richtlinien des
Materialherstellers.
Eigenschaften der Detailabdichtung Triflex ProDetail
siehe Pos. "ETA-Bewertung".
Einheit: m
- Zuordnung: 363
- Zuordnung: 21

*Hinweis*
Herstellung von Fugenabdichtungen mit Triflex ProDetail
inkl. Triflex Spezialvlies. Das Abdichtungssystem
Triflex ProDetail besitzt eine ETA-Bewertung (ETA Nr.
06/0269) mit CE-Kennzeichnung in den jeweils höchsten
Nutzungskategorien W3, M und S, P1 bis P4, S1 bis S4,
TL4, TH4, BROOF(t1), BROOF(t2), BROOF(t3), BROOF(t4).
· Zu erwartende Lebensdauer von 40 Jahren auf Grundlage
erweiterter Prüfparameter gemäß Europäischem
Bewertungsdokument (EAD)
· Brandverhalten: Klasse E nach DIN EN 13501-1
· Triflex ProDetail entspricht der DIN 18531 und der
Fachregel für Abdichtungen des ZVDH
(Flachdachrichtlinie)
· Besitzt ein allgemeines bauaufsichtliches Prüfzeugnis
(abP) nach PG-FLK gemäß VV TB, lfd. Nr. C 3.28
· Nachweis der Wurzelfestigkeit nach FLL-Verfahren
sowie als Anschluss auf Bitumen- und Kunststoffbahnen
· Erfüllt die Anforderungen bezüglich Ökotoxizität und
Gentoxizität gemäß des Blauen Engels für
Flüssigkunststoffe
· Produktspezifische Umwelt-Produktdeklaration (EPD)
nach EN 15804:2012 + A2:2019/AC:2021Widerstand
gegenüber Hagelschlag nach DIN EN 13583 für harte und
flexible Untergründe
· Statische Rissüberbrückung: 3 mm nach DIN EN 1062-7
· Dynamische Rissüberbrückung: 1 mm auf Grundlage der
Prüfungen zur ETA-Bewertung
· Radondicht

**01.0035 Arbeitsfuge**
Abdichten der Arbeitsfuge mit Triflex ProDetail inkl.
Triflex Spezialvlies.
Verbrauch Triflex ProDetail: mind. 0,60 kg/m
Ausführung nach den technischen Richtlinien des
Materialherstellers.
(Siehe Triflex Systemzeichnung BFS-2308)
Eigenschaften der Fugenabdichtung Triflex ProDetail
siehe Pos. "ETA-Bewertung".
Einheit: m
- Zuordnung: 363
- Zuordnung: 21

**01.0036 Bewegungsfuge Fläche**
Abdichten der Bewegungsfuge mit Triflex ProDetail inkl.
Triflex Spezialvlies.
Verbrauch Triflex ProDetail: mind. 1,20 kg/m
Ausführung nach den technischen Richtlinien des
Materialherstellers.
(Siehe Triflex Systemzeichnung BFS-2309)
Eigenschaften der Fugenabdichtung Triflex ProDetail
siehe Pos. "ETA-Bewertung".
Einheit: m
- Zuordnung: 363
- Zuordnung: 21

**01.0037 Bewegungsfuge Wandanschluss**
Abdichten der Bewegungsfuge mit Triflex ProDetail inkl.
Triflex Spezialvlies.
Verbrauch Triflex ProDetail: mind. 1,20 kg/m
Ausführung nach den technischen Richtlinien des
Materialherstellers.
(Siehe Triflex Systemzeichnung BFS-2310)
Eigenschaften der Fugenabdichtung Triflex ProDetail
siehe Pos. "ETA-Bewertung".
Einheit: m
- Zuordnung: 363
- Zuordnung: 21

**01.0038 Flächenbeschichtung - Standard**
Beschichten der Fläche mit Triflex ProFloor.
Verbrauch: mind. 4,00 kg/m²
Ausführung nach den technischen Richtlinien des
Materialherstellers.
(Siehe Triflex Systemzeichnung BFS-2301)

System- und Produkteigenschaften:
· Wasserdichtes Dickschichtsystem durchgehend auf
Polymethylmethacrylatharzbasis (PMMA)
· Anschlüsse und Details als vliesarmierte Abdichtung
· Mechanisch hoch belastbar
· Nahtlos
· Kalt applizierbar
· Schnell reaktiv
· Lösemittelfrei
· Vollflächig haftend auf den verschiedensten
Untergründen
· Selbstnivellierend
· Witterungsbeständig (UV, IR usw.)
· Chemisch beständig
· Statisch rissüberbrückend
· Verarbeitungsbedingungen gemäß System- und
Produktbeschreibungen des Herstellers
(z. B. Anwendungstemperatur mind. 0 °C,
Untergrundfeuchtigkeit max. 6 Gew.-%,
Oberflächentemperatur mind. 3 °C über dem Taupunkt)
· Geprüfte Beschichtung nach DIN EN 1504
· Entspricht der DIN 18531-5, Anhang A (OS 8)
· Triflex BFS Variante S1 ist schwer entflammbar (B1
nach DIN 4102 sowie Klasse Bfl-s1 nach DIN EN 13501-1)

Für die Detailabdichtung gilt darüber hinaus:
· Wurzel- und rhizomfest nach FLL-Verfahren
· Dynamisch rissüberbrückend
· Rissüberbrückend bis 3,0 mm in Anlehnung an PG-FLK
· Brandverhalten nach EN 13501-5: Klasse BROOF(t1),
BROOF(t2), BROOF(t3), BROOF(t4)
· Brandverhalten nach EN 13501-1: Klasse E
· Europäische technische Bewertung mit CE-Kennzeichnung
in den jeweils höchsten Nutzungskategorien (W3, M und
S, P1 bis P4, S1 bis S4, TL4, TH4)
Einheit: m²
- Zuordnung: 352
- Zuordnung: 34

**01.0039 Flächenbeschichtung - Variante S1 (schwer entflammbar)**
Beschichten der Fläche mit Triflex ProFloor S1.
Verbrauch: mind. 4,00 kg/m²
Ausführung nach den technischen Richtlinien des
Materialherstellers.
(Siehe Triflex Systemzeichnung BFS-2302)

Klassifizierung des Brandverhaltens Bfl-s1 für den
Systemaufbau Triflex BFS, Variante S1 mit Triflex
ProFloor S1 und Triflex Cryl Finish S1.

System- und Produkteigenschaften:
· Wasserdichtes Dickschichtsystem durchgehend auf
Polymethylmethacrylatharzbasis (PMMA)
· Anschlüsse und Details als vliesarmierte Abdichtung
· Mechanisch hoch belastbar
· Nahtlos
· Kalt applizierbar
· Schnell reaktiv
· Lösemittelfrei
· Vollflächig haftend auf den verschiedensten
Untergründen
· Selbstnivellierend
· Witterungsbeständig (UV, IR usw.)
· Chemisch beständig
· Statisch rissüberbrückend
· Verarbeitungsbedingungen gemäß System- und
Produktbeschreibungen des Herstellers (z. B.
Anwendungstemperatur mind. 0 °C, Untergrundfeuchtigkeit
max. 6 Gew.-%, Oberflächentemperatur mind. 3 °C über
dem Taupunkt)
· Geprüfte Beschichtung nach DIN EN 1504
· Entspricht der DIN 18531-5, Anhang A (OS 8)
· Triflex BFS, Variante S1 ist schwer entflammbar (B1
nach DIN 4102 sowie Klasse Bfl-s1 nach DIN EN 13501-1)

Für die Detailabdichtung gilt darüber hinaus:
· Wurzel- und rhizomfest nach FLL-Verfahren
· Dynamisch rissüberbrückend
· Rissüberbrückend bis 3,0 mm in Anlehnung an PG-FLK
· Brandverhalten nach EN 13501-5: Klasse BROOF(t1),
BROOF(t2), BROOF(t3), BROOF(t4)
· Brandverhalten nach EN 13501-1: Klasse E
· Europäische technische Bewertung mit CE-Kennzeichnung
in den jeweils höchsten Nutzungskategorien (W3, M und
S, P1 bis P4, S1 bis S4, TL4, TH4)
Einheit: m²
- Zuordnung: 352
- Zuordnung: 34

**01.0040 Oberfläche "Micro Chips" (R 9) - Standard**
Versiegelung der Fläche und Details mit Triflex Cryl
Finish 205, Oberfläche mit Triflex Micro Chips
Einstreuung.
Farbton: '.........' nach Wahl des
Auftraggebers.
Verbrauch Triflex Cryl Finish 205: mind. 0,50 kg/m²
Verbrauch Triflex Micro Chips: mind. 0,05 kg/m²
Ausführung nach den technischen Richtlinien des
Materialherstellers.
(Nicht für die Variante Triflex BFS S1 (schwer
entflammbar) geeignet.)
Einheit: m²
- Zuordnung: 352
- Zuordnung: 34

**01.0041 Oberfläche "Micro Chips" (R 9) - Variante S1 (schwer entflammbar)**
Versiegelung der Fläche und Details mit Triflex Cryl
Finish S1, Oberfläche mit Triflex Micro Chips
Einstreuung.
Farbton: '.........' nach Wahl des
Auftraggebers.
Verbrauch Triflex Cryl Finish S1: mind. 0,50 kg/m²
Verbrauch Triflex Micro Chips: mind. 0,05 kg/m²
Ausführung nach den technischen Richtlinien des
Materialherstellers.
Einheit: m²
- Zuordnung: 352
- Zuordnung: 34

**01.0042 Oberfläche "Colour Design" (R 10)**
Versiegelung der Fläche und Details mit Triflex Cryl
Finish 205, Oberfläche mit Triflex Colour Mix
Einstreuung, Kopfversiegelung mit Triflex Cryl Finish
Satin.
Farbton Triflex Colour Design: '.........'
nach Wahl des Auftraggebers.
Verbrauch Triflex Cryl Finish 205: mind. 0,50 kg/m²
Verbrauch Triflex Colour Mix: mind. 0,80-1,00 kg/m²
Verbrauch Triflex Cryl Finish Satin: mind. 0,35 kg/m²
Ausführung nach den technischen Richtlinien des
Materialherstellers.
(Nicht für die Variante Triflex BFS S1 (schwer
entflammbar) geeignet.)
Einheit: m²
- Zuordnung: 352
- Zuordnung: 34

**01.0043 Oberfläche "Creative Design" (R 9) - Standard Ausführung mit Triflex Micro Chips**
Versiegelung der Fläche und Details mit Triflex Cryl
Finish 205 (Fugenfarbton).
Fugenfarbton: '.........' nach Wahl des
Auftraggebers.
Verbrauch Triflex Cryl Finish 205: mind. 0,50 kg/m²
Aufkleben der Triflex Design Folie.
Fliesenmuster: '.........' nach Wahl des
Auftraggebers.
Versiegelung der Fläche mit Triflex Cryl Finish 205
(Flächenfarbton), Oberfläche mit Triflex Micro Chips
Einstreuung.
Flächenfarbton: '.........' nach Wahl des
Auftraggebers.
Entfernen der aufgeklebten Folie nach Aushärtung der
Oberfläche.
Verbrauch Triflex Cryl Finish 205: mind. 0,50 kg/m²
Verbrauch Triflex Micro Chips: mind. 0,05 kg/m²
Ausführung nach den technischen Richtlinien des
Materialherstellers.
(Nicht für die Variante Triflex BFS S1 (schwer
entflammbar) geeignet.)
Einheit: m²
- Zuordnung: 352
- Zuordnung: 34

**01.0044 Oberfläche "Creative Design" (R 10) - Standard Ausführung mit Triflex Colour Mix**
Versiegelung der Fläche und Details mit Triflex Cryl
Finish 205 (Fugenfarbton).
Fugenfarbton: '.........' nach Wahl des
Auftraggebers.
Verbrauch Triflex Cryl Finish 205: mind. 0,50 kg/m²
Aufkleben der Triflex Design Folie.
Fliesenmuster: '.........' nach Wahl des
Auftraggebers.
Versiegelung der Fläche mit Triflex Cryl Finish 205
(Flächenfarbton), Oberfläche mit Triflex Colour Mix
Einstreuung.
Flächenfarbton: '.........' nach Wahl des
Auftraggebers.
Entfernen der aufgeklebten Folie nach Aushärtung der
Oberfläche.
Verbrauch Triflex Cryl Finish 205: mind. 0,50 kg/m²
Verbrauch Triflex Colour Mix: mind. 0,80-1,00 kg/m²
Kopfversiegelung mit Triflex Cryl Finish Satin.
Verbrauch: mind. 0,35 kg/m²
Ausführung nach den technischen Richtlinien des
Materialherstellers.
(Nicht für die Variante Triflex BFS S1 (schwer
entflammbar) geeignet.)
Einheit: m²
- Zuordnung: 352
- Zuordnung: 34

**01.0045 Oberfläche "Einstreuung, fein" (R 11) - Standard**
Versiegelung der Fläche und Details mit Triflex Cryl
Finish 205 mit Quarzsand Einstreuung, Körnung 0,2-0,6
mm.
Farbton: '.........' nach Wahl des
Auftraggebers.
Verbrauch Triflex Cryl Finish 205: mind. 0,50 kg/m²
Verbrauch Quarzsand 0,2-0,6 mm: mind. 3,00 kg/m²
Zweite Versiegelung mit Triflex Cryl Finish 205,
Oberfläche mit Triflex Micro Chips Einstreuung.
Verbrauch Triflex Cryl Finish 205: mind. 0,70 kg/m²
Verbrauch Triflex Micro Chips: mind. 0,05 kg/m²
Ausführung nach den technischen Richtlinien des
Materialherstellers.
(Nicht für die Variante Triflex BFS S1 (schwer
entflammbar) geeignet.)
Einheit: m²
- Zuordnung: 352
- Zuordnung: 34

**01.0046 Oberfläche "Einstreuung, fein" (R 11) - Variante S1 (schwer entflammbar)**
Versiegelung der Fläche und Details mit Triflex Cryl
Finish S1 mit Quarzsand Einstreuung, Körnung 0,2-0,6
mm.
Farbton: '.........' nach Wahl des
Auftraggebers.
Verbrauch Triflex Cryl Finish S1: mind. 0,50 kg/m²
Verbrauch Quarzsand 0,2-0,6 mm: mind. 3,00 kg/m²
Zweite Versiegelung mit Triflex Cryl Finish S1,
Oberfläche mit Triflex Micro Chips Einstreuung.
Verbrauch Triflex Cryl Finish S1: mind. 0,70 kg/m²
Verbrauch Triflex Micro Chips: mind. 0,05 kg/m²
Ausführung nach den technischen Richtlinien des
Materialherstellers.
Einheit: m²
- Zuordnung: 352
- Zuordnung: 34

**01.0047 Oberfläche "Einstreuung, grob" (R 12) - Standard**
Absandung der noch frischen Flächenbeschichtung Triflex
ProFloor mit Quarzsand, Körnung 0,7-1,2 mm.
Verbrauch Quarzsand 0,7-1,2 mm: mind. 7,00 kg/m²
Versiegelung der Fläche und Details mit Triflex Cryl
Finish 205, Oberfläche mit Triflex Micro Chips
Einstreuung.
Farbton: '.........' nach Wahl des
Auftraggebers.
Verbrauch Triflex Cryl Finish 205: mind. 0,70 kg/m²
Verbrauch Triflex Micro Chips: mind. 0,05 kg/m²
Ausführung nach den technischen Richtlinien des
Materialherstellers.
(Nicht für die Variante Triflex BFS S1 (schwer
entflammbar) geeignet.)
Einheit: m²
- Zuordnung: 352
- Zuordnung: 34

**01.0048 Oberfläche "Einstreuung, grob" (R 12) - Variante S1 (schwer entflammbar)**
Absandung der noch frischen Flächenbeschichtung Triflex
ProFloor S1 mit Quarzsand, Körnung 0,7-1,2 mm.
Verbrauch Quarzsand 0,7-1,2 mm: mind. 7,00 kg/m²
Versiegelung der Fläche und Details mit Triflex Cryl
Finish S1, Oberfläche mit Triflex Micro Chips
Einstreuung.
Farbton: '.........' nach Wahl des
Auftraggebers.
Verbrauch Triflex Cryl Finish S1: mind. 0,70 kg/m²
Verbrauch Triflex Micro Chips: mind. 0,05 kg/m²
Ausführung nach den technischen Richtlinien des
Materialherstellers.
Einheit: m²
- Zuordnung: 352
- Zuordnung: 34

**01.0049 Stundenlohnarbeit eines Vorarbeiters**
Stundenlohnarbeit eines Vorarbeiters für nicht
aufgeführte Arbeiten, jedoch zum Nachweis und nur auf
Anordnung der Bauleitung oder Bauherrn.
Einheit: h
- Zuordnung: 352
- Zuordnung: 91

**01.0050 Stundenlohnarbeit eines Facharbeiters**
Stundenlohnarbeit eines Facharbeiters für nicht
aufgeführte Arbeiten, jedoch zum Nachweis und nur auf
Anordnung der Bauleitung oder Bauherrn.
Einheit: h
- Zuordnung: 352
- Zuordnung: 91

**01.0051 Stundenlohnarbeit eines Helfers**
Stundenlohnarbeit eines Helfers für nicht aufgeführte
Arbeiten, jedoch zum Nachweis und nur auf Anordnung der
Bauleitung oder Bauherrn.
Einheit: h
- Zuordnung: 352
- Zuordnung: 91

**01.0052 Materialverbrauch auf Nachweis**
Materialverbrauch für unvorhersehbare, aber für die
Durchführung der Leistung notwendigen zusätzlichen
Arbeiten, die nicht im Leistungsverzeichnis erfasst
sind.
Die Abrechnung erfolgt nach Aufwand auf Einzelnachweis.
Einheit: kg
- Zuordnung: 352
- Zuordnung: 21

**01.0053 Entsorgung**
Entsorgung aller Abfälle und Sondermüllstoffe
entsprechend den derzeit gültigen Gesetzen und
Durchführungsverordnungen.
Einheit: psch
- Zuordnung: 396
- Zuordnung: 87
